# Einbau Dampfsperrschicht in Bodenplatte
Angebotsaufforderung (GAEB DA XML 3.3, DA83)
Projekt: VOEK-051-26
Währung: EUR
Auftraggeber: Bundesanstalt für Immobilienaufgaben, NS Trier, Ostallee 3-5, 54292 Trier, Deutschland, Ansprechpartner Herr Kirsch, Telefon 0651/1440-213, E-Mail David.Kirsch@bundesimmobilien.de
Erstellt mit: GXML Toolbox V3.3 R20230829, iTWO_64 V24.0.667, 09.02.2026

## Titelblatt
OBJEKT:  Sanierung Bodenplatte Bundessortenamt
  Böhler Straße 100
  67454 Haßloc

DV-NR.: AG :  VOEK 051-26

L E I S T U N G S V E R Z E I C H N I S

MIT  L E I S T U N G S B E S C H R E I B U N G

LEISTUNGEN:  LOS 1: AUS- UND UMBAUARBEITEN

BIETER:

  NAME (FIRMENSTEMPEL), ADRESSE, TEL.

AUFTRAGGEBERIN :  BUNDESANSTALT FÜR IMMOBILIENAUFGABEN
  DIREKTION KOBLENZ
  SPARTE FACILITY MANAGEMENT
  OSTALLEE 3-5
  54290 TRIER

VERDINGUNGSSTELLE:  BUNDESANSTALT FÜR IMMOBILIENAUFGABEN
  STABSBEREICH EINKAUF ABT. 1, VERDINGUNG
  FASANENSTRAßE 87, 10623 BERLIN

## 2400046 Aus- und Umbauarbeiten
Datum: 09.02.2026
EP-Anteile: Löhne; Stoffe; Geräte; Sonstige

*Hinweis: Vorbemerkungen*
Vorbemerkungen zur Leistungsbeschreibung

Ergänzung zur Angebotsaufforderung/Teilnahmebedingungen
Für den Datenaustausch von Leistungsverzeichnissen nach GAEB (Datenart 83 Angebotsanforderung, Datenart 84 Angebotsabgabe), gilt folgendes: Leistungsverzeichnisse [DA 83 (Angebotsanforderung)] sind den Vergabeunterlagen beigefügt. Der Bieter hat die bepreisten Leistungsverzeichnisse als Datenträger nach DA 84 (Angebotsabgabe) und als PDF einzureichen.

Bei Angebotsabgabe des Angebotes in Textform ist nach Möglichkeit bitte auch eine Datei nach DA 84 (Angebotsabgabe) beizufügen. Auch bei erfolgtem Datenaustausch nach GAEB bleibt die Textform immer Vertragsgrundlage.

Änderungen oder Berichtigungen der Angebote sind bis zum Ablauf der Angebotsfrist über die e-Vergabeplattform unter Verwendung des Moduls „Angebot abgeben“ zulässig.
Wenn innerhalb der Angebotsfrist ein neues Angebot eingereicht wird, wird das erste Angebot aus der Wertung genommen, so dass immer nur ein Angebot, und zwar das zeitlich zuletzt eingereichte Angebot, gewertet wird.
Angebote können bis zum Ablauf der Angebotsfrist zurückgezogen werden und werden dann nicht mehr gewertet.

Allgemeine Vorbemerkungen
Punktfolgen in den Beschreibungen des Leistungsverzeichnisses sind unbedingt vom Bieter auszufüllen (auch geforderte Hersteller-/Typangaben), sofern nicht von der AG vorgegeben.

Anfragen/Zusätzliche Auskünfte zu den Vergabeunterlagen sind über die e-Vergabe-Plattform (www.evergabe-online.de) unter Verwendung des Formblattes „Frage-Antwort“ an die Verdingungsstelle zu richten.

Unbedingt zu beachten ist:

Maßgebend für den Zuschlag ist ausschließlich die Angebotsendsumme (Wertungssumme brutto) unter Berücksichtigung etwaiger Nachlässe ohne Bedingung.

Skonto bzw. Nachlässe mit Bedingungen werden bei der Angebotswertung nicht berücksichtigt.

Will der Bieter zur von ihm angestrebten Beschleunigung des Zahlungsverkehrs ein Skonto anbieten, ist dies unter Angabe der dafür geltenden Zahlungsziele in einem Begleitschreiben zu vermerken.

Es gelten alle zum Ausführungszeitpunkt gültigen EN- und DIN-Normen, Arbeitsstättenrichtlinien, Unfallverhütungsvorschriften, behördlichen Erlasse und Gesetze sowie die allgemein anerkannten Regeln der Technik und die Auflagen der Feuerwehr.

Generell ist für alle Abbruchpositionen der Entsorgungsnachweis gemäß den geltenden gesetzlichen Bestimmungen zu erbringen.

Für alle Abfallarten gilt die Plicht der Anwendung des Kreislaufwirtschaftsgesetz - KrWG

a) Nicht gefährlicher Abfall zur Verwertung ist immer einer Verwertungsanlage zuzuführen. Nicht gefährliche Bauabfälle, die nicht verwertet werden können, sind eigenverantwortlich einer ordnungsgemäßen Beseitigung zuzuführen.

b) Gefährlicher Abfall
Gefährlicher Abfall zur Beseitigung unterliegt der Andienungspflicht bzw. gefährlicher Abfall zur Verwertung der Anzeigepflicht an die zuständige Sonderabfallgesellschaft.

Für den Transport der Abfälle ist eine gültige Transportgenehmigung bzw. Erlaubnis für Sammler, Beförderer, Händler und Makler von gefährlichen Abfällen oder eine Anzeige von Sammlern, Beförderern, Händlern und Maklern von Abfällen erforderlich.

Anmeldung:
Alle Termine zur Durchführung planbarer Arbeiten sind mindestens 14 Tage vor Durchführung anzuzeigen
und anzumelden. Termine können auch kurzfristig durch den Nutzer abgesagt werden. Es besteht kein Rechtsanspruch auf die Durchführung der Leistungen zu einem angemeldeten Termin.

Zusätzliche technische Vertragsbedingungen
(Vorbemerkungen zur Leistungsbeschreibung)

Die nachfolgenden Vorbemerkungen zur Leistungsbeschreibung enthalten grundlegende Hinweise und titelübergreifende Anmerkungen für die Abwicklung der Bauaufgabe und sind demnach zwingend bei der Kalkulation zu beachten.

Inhaltsverzeichnis:

1.  Projektbezogene Vorbemerkungen
1.1  Allgemeines
1.2  Baubeschreibung
1.3  Allg. Baustelleinrichtung (BE), Gerüste, Medienversorgung
2.  Vorbemerkungen zur Ausführung
2.1  Allgemeines
2.2  Organisatorisches
2.3  Nutzung öffentlichen Straßenlandes

1. Projektbezogene Vorbemerkungen

Die im Folgenden genannten §§ beziehen sich auf die Vertragsbedingungen für die Ausführung von Bauleistungen (VOB/B) Auftraggeberin ist die Bundesanstalt für Immobilienaufgaben (BImA - im Weiteren auch AG genannt).

1. Allgemeines

1.1.1  Kenntnis der örtlichen Gegebenheiten:
Es besteht die Möglichkeit, dass sich der Bieter vor Angebotsabgabe ein Bild über die örtlichen Verhältnisse macht.
Zur Vorbesichtigung bitte bei, Herrn Udo Syba einen Termin unter der Telefonnummer 0163/6745401, E-Mail: udosyba@web.de vereinbaren.
Während der Besichtigung werden keine Fragen beantwortet. Diese sind unter Verwendung des Formblattes „Frage-Antwort“ über die e-Vergabeplattform einzureichen.

1. Schadensregulierung / Verteilung der Gefahr (zu § 7):
Werden im Zusammenhang mit den Arbeiten Schäden an den Anlagen verursacht, hat der Auftragnehmer die Schäden zu beseitigen, wenn ihn oder seine Erfüllungsgehilfen ein Verschulden trifft. Werden im Zusammenhang mit den Arbeiten andere Schäden verursacht, hat der Auftragnehmer Ersatz zu leisten, wenn ihn oder seinen Erfüllungsgehilfen Vorsatz oder grobe Fahrlässigkeit trifft.

Vom AN stets zu vertreten sind Beschädigungen, Zerstörungen oder Verluste, die bis zur Abnahme durch Diebstahl, Einbruch, Sachbeschädigungen entstehen. Das gleiche gilt für Frostschäden. Aufwendungen zum Schutz des Eigentums während der Baumaßnahme sind in die Einheitspreise einzukalkulieren, soweit diese nicht gesondert beschrieben sind.

1. Arbeitszeiten, Unfallverhütung:
Die Arbeitszeit ist auf die gesetzlichen Bestimmungen für Wohngebiete abzustimmen. Zu keinem Zeitpunkt dürfen die auszuführenden Arbeiten eine Unfallgefahr für die Umwelt und die sich im Umfeld aufhaltenden Menschen werden.

1. Produktangaben:
Sämtliche in den Leistungsbeschreibungen enthaltenen Hersteller- und Produktangaben sind Leitfabrikate und dienen der Beschreibung der Leistung in Bezug auf die qualitativen und gestalterischen Eigenschaften sowie den erwarteten Produktstandards. Bei anderen vom Bieter gewählten Produkten ist deren Gleichwertigkeit mit den beschriebenen zu gewährleisten.
Es sei denn, es wird in einer Einzelposition ausdrücklich anders verlangt.

1. Baubeschreibung
1. Allg. Angaben zur Bauaufgabe:
Beschreibung durch BT und Fachplaner

Die Baustelle befindet sich auf dem Gelände des Bundessortenamtes, Prüfstelle Haßloch.

Das Wohngebäude wurde gemäß vorliegenden Planunterlagen in den Jahren 1994/1995 errichtet. Im südlich gelegenen Wohnzimmer des Erdgeschosses sind Feuchte- und Schimmelschäden festgestellt worden, die auf das Fehlen einer wirksamen Dampfsperrschicht im Bodenaufbau zurückzuführen sind. Infolge dessen kommt es zu einem Feuchtetransport aus dem Untergrund in den Innenraum.

Gegenstand der Maßnahme ist der vollständige Rückbau des vorhandenen Bodenaufbaus im gesamten Erdgeschoss bis zur Oberkante der Bodenplatte. Anschließend ist eine fachgerechte Feuchtigkeitssperre herzustellen. Darauf aufbauend erfolgt der vollständige Neuaufbau des Fußbodens einschließlich Dämmung, Estrich und Bodenbelag. Zusätzlich sind dampfdichte Horizontalabdichtungen unter allen aufgehenden Innen- und Außenwänden des Erdgeschosses auszuführen.

Für die Ausführung der Arbeiten sind sämtliche Innentüren einschließlich Zargen sowie alle Heizkörper im Erdgeschoss auszubauen. Die Innentürelemente und Heizkörper sind im Rahmen der Maßnahme neu zu liefern und zu montieren.

Zur Herstellung einer fachgerechten Sockelabdichtung ist ein Rückbau der bestehenden Terrasse erforderlich. Nach Abschluss der Abdichtungsarbeiten ist die Terrasse fachgerecht wiederherzustellen.

Weiterhin sind die bodentiefen Holzelemente in den Wandecken des Wohnzimmers vollständig zu demontieren und durch neu herzustellende gemauerte Brüstungen zu ersetzen. In diesem Zusammenhang sind sämtliche Fenster- und Türelemente des Wohnzimmers auszubauen und durch neue Elemente zu ersetzen.

Nach Abschluss der vorgenannten Arbeiten sind sämtliche erforderlichen Putz- und Malerarbeiten auszuführen.

Das Aus- und Einräumen der Möbel sowie der Küchenzeile erfolgt bauseits und ist nicht Bestandteil der ausgeschriebenen Leistungen.

1. Allg. Angaben zur Baustelle:

Die Zufahrt zur Baustelle erfolgt über den landwirtschaftlichen Weg zum Bundessortenamt. Das Wohnhaus befindet sich am Liegenschaftseingang auf der linken Seite, während auf der rechten Seite Parkplätze zur Verfügung stehen. Diese Parkplätze können teilweise für das Abstellen von Containern sowie für die Parkmöglichkeit von Baustellenfahrzeugen genutzt werden. Es ist sicherzustellen, dass keine Hauptverkehrswege auf dem Gelände blockiert oder behindert werden. Die Nutzung der Parkflächen und das Aufstellen von Containern bedürfen der vorherigen Absprache mit dem AG. Die maximale Fahrgeschwindigkeit für Fahrzeuge auf dem Gelände beträgt 10 km/h.

Auf der gesamten Baustelle herrscht striktes Rauchverbot. Der Verzehr alkoholhaltiger Getränke und Lebensmittel ist verboten. Festgestellte Verstöße gegen das Betäubungsmittelgesetz (BtMG) werden zur Anzeige gebracht.

1. Allg. Baustelleinrichtung (BE), Gerüste, Medienversorgung

1. Allg. Baustelleinrichtung (BE):
Der Aufenthalt auf den nicht unmittelbar zur Baumaßnahme angrenzenden Grünflächen ist nicht gestattet. Lagerflächen und Containerstandorte müssen vorab vor Ort abgesprochen werden.
Die Transportwege auf der Baustelle sind bei der Kalkulation der Einheitspreise zu berücksichtigen. Ein späterer zusätzlicher Vergütungsanspruch in Bezug auf die Transportwege kann insofern nicht abgeleitet werden.

Die Baustelleneinrichtung ist vor Beginn der Arbeiten unter Berücksichtigung des Platzbedarfs aller am Bau beteiligten AN in Absprache mit der örtlichen Bauführung zu planen.
Der AN hat, wenn nichts Anderes vereinbart ist, ohne besondere Vergütung für die Dauer seiner Bauausführung alle Schutzmaßnahmen zu treffen, die im Bereich der Baustelle und ihrer Umgebung zur Sicherung von baulichen Anlagen und Einrichtungen aller Art, Bäume und gärtnerische Anlagen, sowie zur Sicherung von Personen erforderlich sind. Die Schutzvorrichtungen sind so lange bestehen zu lassen, bis jede Gefährdung von Personen oder Sachen ausgeschlossen ist. Das gleiche gilt für die verkehrspolizeilich vorgeschriebenen Maßnahmen zur Sicherung der Baustelle.
Die von der Auftraggeberin zur Verfügung gestellten Lager- und Arbeitsplätze, Baustelleneinrichtungen und Zufahrtswege hat der AN in einem ordentlichen Zustand zu halten. Sie sind vom AN nach Beendigung der Arbeiten in dem Zustand zurückzugeben, in dem sie sich zu Beginn der Arbeiten befanden, sofern nicht ausdrücklich etwas Abweichendes vereinbart ist. Kommt der AN innerhalb einer Frist von 3 Werktagen einer Aufforderung der Auftraggeberin nicht nach, Verunreinigungen, Schutt, Abfälle etc. zu beseitigen, ist die Auftraggeberin berechtigt, die Beseitigung auf Kosten des AN vornehmen zu lassen, ohne dass er ihm eine Nachfrist zur Beseitigung setzen muss.
Durch den AN verursachte Beschädigungen und Verunreinigungen der Straßen und Plätze sind von ihm auch während der Ausführung der Leistungen ohne besondere Vergütung zu beseitigen. Dies gilt insbesondere auch für die Verschmutzung von Straßen und Plätzen durch Fahrzeuge des AN oder seiner Nachunternehmer.

1. Gerüste: Beschreibung durch BT und Fachplaner

Für die Arbeiten ist kein Gerüst erforderlich.

1. Medienversorgung:

Bauwasser- und Baustromanschluss

für kleine Bauvorhaben:
Bauwasser und Baustrom werden bauseits gestellt, die Verbrauchskosten trägt die Auftraggeberin.
Bauwasser und Baustrom darf nur für die Erbringung der auszuführenden Bauleistung verwendet werden.

Vorbemerkungen zur Ausführung
Die im Folgenden genannten §§ beziehen sich auf die Vertragsbedingungen für die Ausführung von Bauleistungen (VOB/B)

Allgemeines

Ausführungsunterlagen (zu § 3):
Der AN hat entsprechend dem Baufortschritt der Auftraggeberin den Zeitpunkt, zu dem er die nach dem Vertrag von der Auftraggeberin zu liefernden Unterlagen benötigt, möglichst frühzeitig anzugeben, damit die Übergabe durch die Auftraggeberin rechtzeitig erfolgen kann.
Der AN hat Sorge dafür zu tragen, dass alle Ausführungsunterlagen aktuellen Standes als Papierexemplare auf der Baustelle bereitgestellt werden. Zu diesen Ausführungsunterlagen gehört explizit auch eine Ausfertigung dieser Leistungsbeschreibung mit allen Angaben und Hinweisen (Langtextfassung).

Stundenlohnarbeiten (zu § 2 Abs. 10):
Sind in einem Leistungsvertrag Stundenlohnarbeiten vorgesehen, so ist die dafür angegebene Zahl von Stunden unverbindlich. Vergütet werden nur die geleisteten Stundenlohnarbeiten, für die eine schriftliche Anweisung der Auftraggeberin vorliegt und die entsprechend dieser Anwendung tatsächlich ausgeführt worden sind. Stundenlohnarbeiten dürfen nur auf Anweisung der Auftraggeberin ausgeführt werden. Bei Stundenlohnarbeiten wird die Aufsicht durch einen Polier oder eine andere Aufsichtsperson nicht vergütet.

Dokumentation (zu § 4 Abs. 1 Nr. 2):
Unabhängig von den während der Bauzeit durch die Auftraggeberin oder Fachplaner abgeforderten Produktinformationen, Zulassungen, Übereinstimmungsnachweisen, bauaufsichtlichen Zulassungen oder Prüfzeugnissen ist spätestens 5 Werktage vor der Abnahme der Gesamtleistung eine Projektdokumentation mit allen Produkt- und Bauteilinformationen sowie Gebrauchs- und Pflegeanweisungen in 2-facher Ausfertigung zu übergeben. Die Auftraggeberin behält sich das Recht auf Verweigerung der Abnahme bei Fehlen der Projektdokumentation ausdrücklich vor.
Die Aufwendungen für die Zusammenstellung sind bei der Kalkulation der Einheitspreise zu berücksichtigen, sofern diese nicht gesondert ausgewiesen sind.

Abnahme (zu § 12):
Die Abnahme der Leistung erfolgt grundsätzlich förmlich. Abnahmewirkungen im Sinne § 12 Abs. 5 sind insofern ausgeschlossen.

Textform:
Alle mit dem Vertrag in Zusammenhang stehenden rechtserheblichen Erklärungen müssen, um wirksam zu werden, in Textform abgegeben werden. Der Schriftform bedarf also auch jede Änderung oder Ergänzung der vertraglichen Vereinbarungen.

Organisatorisches

Ansprechpartner des AN (zu § 4 Abs. 2 Nr. 1 i.V.m. Abs. 1 Nr. 3):
Der AN hat Sorge dafür zu tragen, dass während der Ausführung seiner Leistungen er selbst oder mindestens ein deutschsprachiger von ihm für die Leitung der Ausführung bestellter Vertreter auf der Baustelle dauerhaft anwesend ist.
Der AN hat für alle erforderlichen Abstimmungen mit der Bauleitung der Auftraggeberin einen deutschsprachigen Bevollmächtigten als Bauleiter zu benennen.

Besprechungsorganisation:
Nach Auftragserteilung findet eine gemeinsame Bauanlaufbesprechung unter Teilnahme aller an der Ausführung beteiligten Gewerke statt. Die Teilnahme ist für den AN Pflicht.

Mieterabstimmungen:
Die Bauausführungen erfolgen im vermieteten Bestand. Sämtliche für die Ausführung der Arbeiten erforderlichen Absprachen und Terminvereinbarungen mit Mietern sind rechtzeitig in Abstimmung mit der Auftraggeberin eigenverantwortlich vom AN durchzuführen und zu dokumentieren. Entsprechende Aufwendungen sind in die Einheitspreise einzukalkulieren.

Bautagesberichte (zu § 4, Abs. 1 Nr. 2):
Der AN ist verpflichtet Bautagesberichte zu führen und diese der Auftraggeberin mindestens wöchentlich zu übergeben.
Sie müssen alle Angaben enthalten, die für die Ausführung und Abrechnung des Auftrages von Bedeutung sein können.
Die Bautagesberichte müssen die Angaben enthalten, die für die Ausführung und Abrechnung des Vertrages von Bedeutung sein können, insbesondere über Wetter, Temperaturen, Zahl und Art der auf der Baustelle beschäftigten Arbeitskräfte, Zahl und Art der eingesetzten Großgeräte, Zu- und Abgang von Hauptbaustoffen und Großgeräten, Art, Umfang und Ort der geleisteten Arbeiten mit den wesentlichen Angaben über den Baufortschritt (Beginn und Ende von Leistungen größeren Umfanges, Betonierungszeiten und dgl.), Abnahmen nach §§ 4 Nr. 10 und 12 Nr. 2, Behinderung und Unterbrechung der Ausführung, Arbeitseinstellung, Unfälle und sonstige wichtige Vorkommnisse. Bei Behinderung und Unterbrechung der Ausführung sowie Arbeitseinstellung sind auch die Gründe hierfür anzugeben.

Baufristenplan
Der AN hat auf der Grundlage des ihm von der Auftraggeberin übergebenen Bauablaufplans einen Baufristenplan über seine vertraglichen Leistungen zu erstellen, anhand dessen die Einhaltung der Vertragsfristen nachgewiesen und überwacht werden kann. Die Vertragsfristen ergeben sich aus den Besonderen Vertragsbedingungen. Die Festlegungen der Auftraggeberin, z.B. zur baufachlichen oder terminlichen Koordinierung mit den übrigen Leistungsbereichen, sind zu berücksichtigen. Bei Änderungen der Vertragsfristen oder bei erheblichen Abweichungen von sonstigen Festlegungen ist der Plan durch den AN unverzüglich zu überarbeiten.
Der Plan ist der Auftraggeberin spätestens 5 Werktage nach Aufforderung, bei Überarbeitungen unverzüglich zu übergeben.

Werk- und Montagepläne, Ausführungszeichnungen des AN:
Der AN hat die von ihm zu fertigen Ausführungsunterlagen wie bspw. Werk- und Montagepläne der Auftraggeberin nach Aufforderung so rechtzeitig vor der Ausführung zu übergeben, dass mindestens ein Prüfzeitraum der Auftraggeberin von 5 Werktagen sowie der Zeitraum für die Fortschreibung der Unterlagen durch den AN von 5 Werktagen nicht unterschritten werden.
Die Vorlage des AN hat normgerecht und jeweils in 2-facher Ausfertigung sowie 1-mal digital auf
geeignetem Datenträger zu erfolgen.

2.3 Nutzung öffentlichen Straßenlandes

Ist die Nutzung von öffentlichem Straßenland für die Durchführung von Bauleistungen erforderlich, gilt das Straßen- und Wegegesetz des zuständigen Bundeslandes Landesstraßengesetz Rheinland-Pfalz in der jeweils aktuellsten Fassung. Die Beantragung zur Sondernutzung erfolgt durch den Nutzer (AN) nach vorheriger Abstimmung mit der Auftraggeberin / Bauleitung.
Alle der Sondernutzungserlaubnis zugrunde liegenden öffentlich rechtlichen Bedingungen, Nebenleistungen und sonstigen Auflagen sind vom Nutzer (AN) einzuhalten. Die Sondernutzungsgebühr für öffentliches Straßenland und Gehwegbereiche sind vom AN in vollem Umfang zu tragen. Vor Beginn der Nutzung ist eine gemeinsame Ortsbesichtigung mit der Genehmigungsbehörde, der Auftraggeberin und dem Nutzer (AN), zwecks Erstellung einer Zustandsniederschrift durchzuführen. Die Niederschrift ist von allen Beteiligten durch Unterschrift anzuerkennen. Später auftretende durch den AN verschuldete Schäden gehen in vollem Umfang zu Lasten des Nutzers (AN).

Die vorgenannten Bedingungen sind bei der Preisgestaltung zu berücksichtigen und werden nicht gesondert vergütet

Vorbemerkungen zum Leistungsverzeichnis
Soweit in der Leistungsbeschreibung auf Technische Spezifikationen, z.B. nationale Normen, mit denen Europäische Normen umgesetzt werden, europäische technische Bewertungen, gemeinsame technische Spezifikationen, internationale Normen, Bezug genommen wird, werden auch ohne den ausdrücklichen Zusatz: "oder gleichwertig", immer gleichwertige Technische Spezifikationen in Bezug genommen.

### Bereich 10 AUSBAUARBEITEN

#### Bereich 10.10 TITEL 10: BAUSTELLENEINRICHTUNG

**10.10.10 Baustelle einrichten**
STLB-Bau 2024-10 000
Baustelle für sämtliche, in der Leistungsbeschreibung aufgeführten Leistungen einrichten.
Menge: 1,000 St
Leistungsbereichkatalog: 000
DIN 276-06: 391
DIN 276-1 2008-12: 391
DIN276 alt: 3190
DIN276 neu: 391
DIN276_18: 391

#### Bereich 10.20 TITEL 20: TÜR- und FENSTERBAUARBEITEN

**10.20.10 Rollladenkasten Kunststoff incl. Rollladenpanzer abbrechen nicht schadstoffbelastet H/T 25/36,5cm B 70-100cm D 2.5 cm 8kN/m3 v.Hand laden LKW AN incl. Entsorg. und Vergüt.**
Abbruch des Rollladenkastens aus Kunststoff incl. Rollladenpanzer, im Rahmen einer Totalabbruchmaßnahme, nicht schadstoffbelastet,
Abfall ist nicht gefährlich, Maße H/T 25/36,5 cm, Breite über 70 bis 100 cm,
Abbruchdicke '2,5' cm, Wichte des Abbruchstoffes DIN EN 1991-1-1 8 kN/m3, Ausführung innerhalb des Bauwerks.
Abbruch von Hand/mit handgeführten Kleingeräten, Ausführung staubarm TRGS 559,
aufgenommene Stoffe sammeln, auf LKW des AN laden incl. Entsorg. und Vergüt.
Menge: 4,000 St
DIN 276-06: 394
DIN 276-1 2008-12: 394
DIN276 alt: 3190
DIN276 neu: 394
DIN276_18: 394

**10.20.20 Rollladenpanzer Alu abbrechen schadstoffbelastet 2-3m2 D 2.5 cm v.Hand Stoffe laden transp. LKW AN entsorgen bis 20km AVV170407 Vergüt.Entsorg. AN**
STLB-Bau 2025-04 084
Abbruch des Rollladenpanzers aus Aluminium, im Rahmen einer Totalabbruchmaßnahme, schadstoffbelastet, Schadstoff Schwermetall TRGS 524, DGUV-Regel 101-004,
Abfall ist nicht gefährlich, Einzelfläche über 2 bis 3 m2,
Abbruchdicke '2,5' cm,
Ausführung innerhalb des Bauwerks, Arbeitshöhe bis 2 m,
Abbruch von Hand/mit handgeführten Kleingeräten, Ausführung staubarm TRGS 559,
aufgenommene Stoffe sammeln, auf LKW des AN laden, transportieren, entsorgen, zur Verwertungsanlage, Transportweg bis 20 km, Abfallschlüssel nach AVV (Abfallverzeichnis-Verordnung) 170407 Metall, gemischt,
Vergütung der Entsorgung übernimmt AN.
Menge: 12,000 m2
Leistungsbereichkatalog: 084
DIN 276-06: 394
DIN 276-1 2008-12: 394
DIN276 alt: 3190
DIN276 neu: 394
DIN276_18: 394

**10.20.30 Fenster-Tür Holz/Holzwerkstoff incl. Fensterbank abbrechen nicht schadstoffbelastet H 2260 mm B 635 mm v.Hand laden LKW AN einschl. Vergütung und Entsorgung.**
Abbruch des Fensters-Tür, des Einfachfensters, mit Verglasung, einteilig, aus Holz/Holzwerkstoff, Fensterbank, im Rahmen einer Totalabbruchmaßnahme, nicht schadstoffbelastet,
Abfall ist nicht gefährlich, Altholzkategorie A II,
Höhe Blendrahmen '2260' mm,
Breite Blendrahmen '635' mm,
Ausführung innerhalb des Bauwerks, Arbeitshöhe bis 2 m,
Abbruch von Hand/mit handgeführten Kleingeräten, Ausführung staubarm TRGS 559,
aufgenommene Stoffe sammeln, auf LKW des AN laden,
einschließlich Entsorgung und Vergütung.
Menge: 4,000 St
DIN 276-06: 394
DIN 276-1 2008-12: 394
DIN276 alt: 3190
DIN276 neu: 394
DIN276_18: 394

**10.20.40 Fenster-Tür Holz/Holzwerkstoff incl. Fensterbänke abbrechen nicht schadstoffbelastet H 2260 mm B 1010 mm v.Hand laden LKW AN einschl. Vergütung und Entsorgung.**
Abbruch des Fensters-Tür, des Einfachfensters, mit Verglasung, einteilig, aus Holz/Holzwerkstoff, Fensterbänke, im Rahmen einer Totalabbruchmaßnahme, nicht schadstoffbelastet,
Abfall ist nicht gefährlich, Altholzkategorie A II,
Höhe Blendrahmen '2260' mm,
Breite Blendrahmen '1010' mm,
Ausführung innerhalb des Bauwerks, Arbeitshöhe bis 2 m,
Abbruch von Hand/mit handgeführten Kleingeräten, Ausführung staubarm TRGS 559,
aufgenommene Stoffe sammeln, auf LKW des AN laden,
einschließlich Entsorgung und Vergütung.
Menge: 5,000 St
DIN 276-06: 394
DIN 276-1 2008-12: 394
DIN276 alt: 3190
DIN276 neu: 394
DIN276_18: 394

**10.20.50 Tür Holz/Holzwerkstoff abbrechen nicht schadstoffbelastet B= 750 mm - 885 mm, H= 2135 mm Türblatt-D 40 mm v.Hand Stoffe laden transp. LKW AN entsorgen bis 10km AVV170904 Vergüt.Entsorg. AN**
Abbruch der Tür, Innentür, aus Holz/Holzwerkstoff, im Rahmen einer Totalabbruchmaßnahme, nicht schadstoffbelastet,
Abfall ist nicht gefährlich, Altholzkategorie A II,
Breite Nennmaß Wandöffnung '750 - 885' mm,
Höhe Nennmaß Wandöffnung '2135' mm,
Wandstärke: D = '115 - 240' mm
Türblattdicke '40' mm, Beschlag abbrechen, einschl. Blendrahmen, Ausführung innerhalb des Bauwerks, Arbeitshöhe bis 2 m,
Abbruch von Hand/mit handgeführten Kleingeräten, Ausführung staubarm TRGS 559,
aufgenommene Stoffe sammeln, auf LKW des AN laden, transportieren, entsorgen, zur Verwertungsanlage, Transportweg bis 10 km, Abfallschlüssel nach AVV (Abfallverzeichnis-Verordnung) 170904 gemischte Bau- und Abbruchabfälle,
Vergütung der Entsorgung übernimmt AN.
Menge: 4,000 St
DIN 276-06: 394
DIN 276-1 2008-12: 394
DIN276 alt: 3190
DIN276 neu: 394
DIN276_18: 394

**10.20.60 Flurelement bestehend aus Ganzglastür, Seitenteile aus Holz und Glasoberlicht abbrechen nicht schadstoffbelastet H 2635 mm B 1885 mm Rahmen-D 68 mm Glas-D 10 mm v.Hand laden LKW AN einschl. Vergütung und Entsorgung.**
Abbruch Flurelement bestehend aus Ganzglastür, Seitenteil aus Holz und Glasoberlicht, im Rahmen einer Totalabbruchmaßnahme, nicht schadstoffbelastet, Abfall ist nicht gefährlich, Altholzkategorie A II,
Höhe Blendrahmen '2635' mm,
Breite Blendrahmen '1885' mm,
Dicke Rahmen '68' mm,
Dicke Verglasung '10' mm, einschl. Blendrahmen, Ausführung innerhalb des Bauwerks, Arbeitshöhe bis 2 m,
Abbruch von Hand/mit handgeführten Kleingeräten, Ausführung staubarm TRGS 559, aufgenommene Stoffe sammeln, auf LKW des AN laden, einschließlich Entsorgung und Vergütung.
Menge: 2,000 St
DIN 276-06: 394
DIN 276-1 2008-12: 394
DIN276 alt: 3190
DIN276 neu: 394
DIN276_18: 394

**10.20.70 Rollladenpanzer Aluminium liefern und einbauen nicht schadstoffbelastet 2-3m2 D 2.5 cm 8kN/m3**
Einbau des Rollladenpanzers aus Aluminium, im Rahmen einer Teilabbruchmaßnahme, nicht schadstoffbelastet,
Einzelfläche über 2 bis 3 m2, B/H  B= 1010mm H=1260mm
Ausführung innerhalb des Bauwerks, Arbeitshöhe bis 2,5 m über dem Fußboden. Die Panzerfarbe ist blau abgestimmt auf Bestandfarbe.
Menge: 12,000 m2
DIN 276-06: 394
DIN 276-1 2008-12: 394
DIN276 alt: 3190
DIN276 neu: 394
DIN276_18: 394

**10.20.80 Einfachfenster B 1010 mm H 1200 mm eintlg 1,3W/m2K Rahmen Nadelholz Isolierglas incl. Aluminium-Fensterbank (außen + innen) einbauen**
Einfachaußenfenster,
Breite Blendrahmen '1010' mm,
Höhe Blendrahmen '1200' mm, einteilig, Wandaufbau im Anschlussbereich einschalig,
bauphysikalische Anforderungen: Wärmeschutz DIN EN ISO 10077-1, DIN 4108-4 Uw kleiner gleich 1,3 W/m2K,
Rahmen aus Nadelholz, Rohdichte mind. 0,35 g/cm3 bei max. 15 % Holzfeuchte, Holzart Kiefer, Kantelausbildung als Vollholz, Rahmenoberfläche innen endbehandelt, lasiert, Rahmenoberfläche außen endbehandelt, lasiert, Befestigung des Rahmens mit Rahmendübeln/Fensterbauschrauben,
1. Teil Drehkipp,
Fenster transparent mit 2 Füllungen, aus Isolierglas, mit 2 Anschlagdichtungen, mit Beschlag, Fenstergriff aus nichtrostendem Stahl, mattgebürstet, Abdichtung der äußeren Dichtebene mit imprägnierten Fugendichtungsbändern aus Schaumkunststoff, Beanspruchungsgruppe 1 DIN 18542, umlaufend, Abdichtung der inneren Dichtebene mit Dichtstoff (zulässige Gesamtverformung mind. 12,5 %), umlaufend, Dämmebene (Funktionsebene) vollständig ausfüllen, mit Polyurethan-Ortschaum. Aluminium-Fensterbank außen und innen montieren.
Menge: 4,000 St
DIN 276-06: 334
DIN 276-1 2008-12: 334
DIN276 alt: 3130
DIN276 neu: 334
DIN276_18: 334

**10.20.90 Einfachfenstertür B 1010 mm H 2260 mm eintlg 1,3W/m2K Rahmen Nadelholz Isolierglas**
Einfachaußenfenster,
Breite Blendrahmen '1010' mm,
Höhe Blendrahmen '2260' mm, einteilig, Wandaufbau im Anschlussbereich einschalig,
bauphysikalische Anforderungen: Wärmeschutz DIN EN ISO 10077-1, DIN 4108-4 Uw kleiner gleich 1,3 W/m2K,
Rahmen aus Nadelholz, Rohdichte mind. 0,35 g/cm3 bei max. 15 % Holzfeuchte, Holzart Kiefer, Kantelausbildung als Vollholz, Rahmenoberfläche innen endbehandelt, lasiert, Rahmenoberfläche außen endbehandelt, lasiert, Befestigung des Rahmens mit Rahmendübeln/Fensterbauschrauben,
1. Teil Drehkipp,
Fenster transparent mit 2 Füllungen, aus Isolierglas, mit 2 Anschlagdichtungen, mit Beschlag, Fenstergriff aus nichtrostendem Stahl, mattgebürstet, Abdichtung der äußeren Dichtebene mit imprägnierten Fugendichtungsbändern aus Schaumkunststoff, Beanspruchungsgruppe 1 DIN 18542, umlaufend, Abdichtung der inneren Dichtebene mit Dichtstoff (zulässige Gesamtverformung mind. 12,5 %), umlaufend, Dämmebene (Funktionsebene) vollständig ausfüllen, mit Polyurethan-Ortschaum.
Menge: 1,000 St
DIN 276-06: 334
DIN 276-1 2008-12: 334
DIN276 alt: 3130
DIN276 neu: 334
DIN276_18: 334

**10.20.100 Ganzglastür Anschlagtür ESG Floatglas milchig, D 10mm in Holzzarge. Ganzglastür H = 2050mm, B = 1050mm**
Ganzglastür, als Anschlagtür, Flügel als Einscheiben-Sicherheitsglas (ESG) DIN EN 12150-1 aus Floatglas milchig DIN EN 572-2, Nenndicke 10 mm, Einbau in Holzzarge, einschl. Zarge,
in Trockenbauwand D = 11,5 cm
Menge: 2,000 St
DIN 276-06: 344
DIN 276-1 2008-12: 344
DIN276 alt: 3130
DIN276 neu: 344
DIN276_18: 344

**10.20.110 Innentürel. Drehflügeltür 1flg B 885 mm H 2135 mm Umfassungszarge incl. Bänder, Holzwerkstoff Maulweite/WD 240 mm Holzwerkstoff, DIN rechts**
Innentürelement aus Türblatt und Zarge, als Drehflügeltür, einflügelig, mit Anschlagfalz, DIN rechts
Breite Nennmaß Wandöffnung '885' mm,
Höhe Nennmaß Wandöffnung '2135' mm, Ausführung mit Umfassungszarge incl. Bänder, Zarge aus Holzwerkstoff,
Breite Bekleidung '50' mm,
Maulweite/Wanddicke '240' mm, mit Bodeneinstand, Türblatt aus Holzwerkstoff, einfach gefälzt, mit Einlage aus Röhrenspanplatte, vorgerichtet für Einsteckschloss DIN 18251, einschließlich Standard-Drückergarnitur
Menge: 1,000 St
DIN 276-06: 344
DIN 276-1 2008-12: 344
DIN276 alt: 3130
DIN276 neu: 344
DIN276_18: 344

**10.20.120 Innentür Drehflügeltür 1flg B 760 mm H 2135 mm Umfassungszarge incl. Bänder, Holzwerkstoff Maulweite/WD 115 - 150mm Rahmenbauweise Holzwerkstoff**
Innentür aus Türblatt und Zarge, als Drehflügeltür, einflügelig, mit Anschlagfalz,
Breite Nennmaß Wandöffnung '760' mm,
Höhe Nennmaß Wandöffnung '2135' mm, Ausführung mit Umfassungszarge incl. Bänder, Zarge aus Holzwerkstoff,
Maulweite/Wanddicke '115 - 150' mm, mit Bodeneinstand,
Türblatt in Rahmenbauweise, aus Holzwerkstoff, einfach gefälzt, Oberfläche des Türblattes aus Holz, vorgerichtet für Einsteckschloss DIN 18251, einschließlich Standard-Drückergarnitur.
Menge: 1,000 St
DIN 276-06: 344
DIN 276-1 2008-12: 344
DIN276 alt: 3130
DIN276 neu: 344
DIN276_18: 344

**10.20.130 Innentür Drehflügeltür 1flg B 885 mm H 2135 mm Umfassungszarge incl. Bänder, Holzwerkstoff Maulweite/WD 115 - 150mm Rahmenbauweise Holzwerkstoff**
Innentür aus Türblatt und Zarge, als Drehflügeltür, einflügelig, mit Anschlagfalz,
Breite Nennmaß Wandöffnung '885' mm,
Höhe Nennmaß Wandöffnung '2135' mm, Ausführung mit Umfassungszarge incl. Bänder, Zarge aus Holzwerkstoff,
Maulweite/Wanddicke '115-150' mm, mit Bodeneinstand,
Türblatt in Rahmenbauweise, aus Holzwerkstoff, einfach gefälzt, Oberfläche des Türblattes aus Holz, vorgerichtet für Einsteckschloss DIN 18251, einschließlich Standard-Drückergarnitur.
Menge: 1,000 St
DIN 276-06: 344
DIN 276-1 2008-12: 344
DIN276 alt: 3130
DIN276 neu: 344
DIN276_18: 344

#### Bereich 10.30 TITEL 30: TROCKENBAUARBEITEN

**10.30.10 Trennwand H 3m D 125mm 50dB UK Stahlblechprofil verz Einfachständerwerk Mineralwolle MW D 60mm Gipspl. Baupl.A D 12,5+12,5mm Q2**
*** EP-Aufgliederung gefordert
STLB-Bau 2024-10 039
Nichttragende innere Trennwand DIN 18183-1, DIN 4103-1, Einbaubereich 1 DIN 4103-1 (Bereiche mit geringer Menschenansammlung), Höhe bis 3 m, Dicke 125 mm, bewertetes Schalldämm-Maß DIN 4109 Rw 50 dB, Baustoffklasse DIN 4102-1 A2 (nichtbrennbar),
Unterkonstruktion aus verzinkten Stahlblechprofilen DIN EN 14195 und DIN 18182-1, als Einfachständerwerk, CW/UW 75, Ständerachsabstand 625 mm,
Dämmschicht aus Mineralwolle MW DIN EN 13162, Dämmschichtdicke 60 mm, Anwendungsgebiet DIN 4108-10 WTR, einlagig,
Beplankung beidseitig, aus Gipsplatten DIN 18180 und DIN EN 520, Bauplatten Typ A, 2-lagig, Plattendicke 12,5 mm, befestigen mit Schnellbauschrauben DIN EN 14566 und DIN 18182-2,
Spachtelung Qualitätsstufe Q2.
Menge: 12,000 m2
Leistungsbereichkatalog: 039
DIN 276-06: 342
DIN 276-1 2008-12: 342
DIN276 alt: 3130
DIN276 neu: 342
DIN276_18: 342

#### Bereich 10.40 TITEL 40: SCHREINERARBEITEN

**10.40.10 Rückbau, Einlagern und Neumontage von Badmöbel und Gäste-WC Arbeiter-in sämtliche Kosten/Zuschläge**
*** EP-Aufgliederung gefordert
Stundenlohnarbeiten durch Arbeiter/-in
der Verrechnungssatz für die jeweilige Arbeitskraft umfasst sämtliche Aufwendungen wie Lohn- und Gehaltskosten, Lohn- und Gehaltsnebenkosten, Zuschläge, lohngebundene und lohnabhängige Kosten, sonstige Sozialkosten, Gemeinkosten, Wagnis und Gewinn.
Rückbau, Einlagern und Neumontage von  Badmöbel und Gäste-WC.
Menge: 32,000 h
DIN 276-06: 399
DIN 276-1 2008-12: 399
DIN276 alt: 6290
DIN276 neu: 399
DIN276_18: 399

#### Bereich 10.50 TITEL 50: TAGLOHNARBEITEN

**10.50.10 Arbeiter-in sämtliche Kosten/Zuschläge**
STLB-Bau 2024-10 091
Stundenlohnarbeiten durch Arbeiter/-in
der Verrechnungssatz für die jeweilige Arbeitskraft umfasst sämtliche Aufwendungen wie Lohn- und Gehaltskosten, Lohn- und Gehaltsnebenkosten, Zuschläge, lohngebundene und lohnabhängige Kosten, sonstige Sozialkosten, Gemeinkosten, Wagnis und Gewinn.
Menge: 20,000 h
Leistungsbereichkatalog: 091
DIN 276-06: 399
DIN 276-1 2008-12: 399
DIN276 alt: 6290
DIN276 neu: 399
DIN276_18: 399
